# VI-01 Fugenspachtel FS-H und FS-V
Leistungsbeschreibung (GAEB 90, DA81)
Vergabenummer: 060010010010
Währung: EUR
Auftraggeber: Köster Bauchemie AG

## Zusätzlicher Text
Fugenabdichtungen - Neubau
Fugenabdichtung
Dauerelastische Fugenabdichtung auf Polysulfidbasis auf mineralischen
und metallischen Untergründen mit KÖSTER Fugenspachtel FS-H  und FS-V

Vorbemerkung

Dieses Musterleistungsverzeichnis erhebt keinen Anspruch auf
Vollständigkeit. Bei der Kostenkalkulation hat der Verwender des
Musterleistungsverzeichnisses objektbezogene Gegebenheiten und ggf.
nicht aufgeführte Nebenarbeiten zu berücksichtigen. Haftungsansprüche
gegenüber dem Verfasser oder dem Hersteller bestehen nicht und können
nicht geltend gemacht werden.

Bezugsquelle und technische Beratung unter:
KÖSTER BAUCHEMIE AG, Dieselstrasse 3-10, 26607 Aurich, Tel.: 04941 /
9709-0, Fax: 04941 / 9709-40, E-Mail: support@koester.eu

Folgende Technische Merkblätter sind zu beachten:
KÖSTER Fugenspachtel FS-V  Art.-Nr. 8.031
KÖSTER Fugenspachtel FS-H  Art.-Nr. 8.032
KÖSTER FS-Primer  Art.-Nr. 8.039

## VI-01 Fugenspachtel FS-H und FS-V
Datum: 01.04.10

### 001 Baustelleneinrichtung

**001.0001 Vorhalten der Baustelleneinrichtung**
Einrichten der Baustelle und Vorhalten
derselben
Menge: 0,000 psch

**001.0002 Wasserversorgung**
Die Versorgung mit Wasser muss vor Ort
gewährleistet sein.
Menge: 0,000 psch

**001.0003 Stromversorgung**
Die Versorgung mit Strom muss vor Ort
gewährleistet sein.
Menge: 0,000 psch

### 002 Reinigungsmethoden

**002.0001 Reinigung der Fugen**
Die Fugenflanken mechanisch reinigen.
Die Fugenflanken müssen parallel,
trocken, fest und frei von
haftungsmindernden Bestandteilen sein.
Lose Bestandteile sind zu entfernen,
eventuelle Ausbrüche am Fugenverlauf
sind vorab mineralisch auszubessern.
Menge: 0,000 lfm

### 003 Untergrundvorbereitung

**003.0001 Begrenzung der Fugentiefe**
Fuge mit einer Rundschnur aus
geschlossenzelligem PE-Material, mit dem
Fugenformat angepasstem Durchmesser, zur
Herstellung einer optimalen
Fugendimension hinterfüllen.
Fuge zum Schutz vor Verschmutzungen mit
einem breiten Klebeband an den
Randbereichen abkleben.
Menge: 0,000 m

### 004 Grundierung

**004.0001 Grundierung mit KÖSTER FS-Primer bei saugenden Untergründen**
Fugenflanken mit KÖSTER FS-Primer
mittels Pinsel in einem Arbeitsgang
grundieren.
Verbrauch:
KÖSTER FS Primer ca. 0,1 - 0,2 kg / m
(in Abhängigkeit der
Fugendimensionierung)
Menge: 0,000 m

**004.0002 Grundierung mit KÖSTER FS-Primer bei nicht saugenden Untergründen**
*** Bedarfsposition ohne GB
Fugenflanken mit KÖSTER FS-Primer
mittels weichem Tuch dünn in 2
Arbeitsgängen grundieren. Zwischen den
einzelnen Anstrichen ist eine Wartezeit
von ca. 30 - 60 Minuten
(temperaturabhängig) einzuhalten. Der
erste Anstrich muss bei Aufbringen des
zweiten Anstrichs eine leichte Klebkraft
aufweisen.
Verbrauch:
KÖSTER FS-Primer ca. 0,05 - 0,10 kg / m
(in Abhängigkeit der
Fugendimensionierung)
Menge: 0,000 m

### 005 Fugenabdichtung

**005.0001 Elastische Fugenabdichtung bei waagerechten Fugen mit KÖSTER FS-H**
Fuge nach Antrocknen des Primers
(leichte Klebkraft muss noch vorhanden
sein) mit dem 2-komp.,
selbstverlaufenden, gießfähigen KÖSTER
Fugenspachtel FS-H, einer
Fugenvergussmasse auf Polysulfid-Basis,
vergießen. Vorab sind beide Komponenten
bis zur Erreichung einer homogenen
Konsistenz mind. 3 Minuten mittels
langsam laufendem Rührwerk zu
vermischen.
Verbrauch:
KÖSTER Fugenspachtel FS-H  ca. 1,6 kg /
l Hohlraum / m
Dimensionierung
1.) Vorhandene Fugenbreite [mm]
2.) Dicke der Fugenabdichtung [mm]
3.) Zul. Abweichung der Dicke [mm]
4.) Zulässiger Fugenabstand [m]
5.) Verbrauch [kg/m]
1.)  10  15  20  25
  30  35
2.)  8  10  12  15
  18  20
3.)  ± 2  ± 2  ± 2  ± 3
  ± 3  ± 4
4.)  2-4  2-6  4-7  5-8
  6-9  7-8
5.)  0,13  0,25  0,40  0,62
  0,89  1,16
Menge: 0,000 m

**005.0002 Elastische Fugenabdichtung bei senkrechten Fugen mit KÖSTER FS-V**
*** Bedarfsposition ohne GB
Fuge nach Antrocknen des Primers
(leichte Klebkraft muss noch vorhanden
sein) mit dem 2-komp., spachtelfähigen,
standfesten KÖSTER Fugenspachtel FS-V,
einer Fugenspachtelmasse auf
Polysulfid-Basis, verspachteln. Vorab
sind beide Komponenten bis zur
Erreichung einer homogenen Konsistenz
mind. 3 Minuten mittels langsam
laufendem Rührwerk zu vermischen.
Verbrauch:
 KÖSTER Fugenspachtel FS-V  ca. 1,6 kg /
l Hohlraum / m
Dimensionierung:
1.) Vorhandene Fugenbreite [mm]
2.) Dicke der Fugenabdichtung [mm]
3.) Zul. Abweichung der Dicke [mm]
4.) Zulässiger Fugenabstand [m]
5.) Verbrauch [kg/m]
1.)  10  15  20  25
  30  35
2.)  8  10  12  15
  18  20
3.)  ± 2  ± 2  ± 2  ± 3
  ± 3  ± 4
4.)  bis 2  2-3  3-5  5-6
  6-7  7-8
5.)  0,13  0,24  0,38  0,60
  0,86  1,12
Menge: 0,000 m
